# Sanierungsmaßnahmen Bestandsgebäude
Angebotsaufforderung (GAEB DA XML 3.2, DA83)
Projekt: 60300_B7_9010
Währung: EUR
Nebenangebote zugelassen: ja
Abgabeort: Staatl. Baum. Elbe-Weser, Elfenweg 17, 27474 Cuxhaven
Auftraggeber: Staatliches Baumanagement Elbe-Weser, Elfenweg 17, 27474 Cuxhaven, D, Ansprechpartner Vergabestelle, Telefon 04721 506-0, Fax 04721 506-101, E-Mail vergabe@sb-elw.niedersachsen.de
Erstellt mit: GXML Toolbox V3.3 R20230829, iTWO_64 V25.0.650, 13.10.2026

## Objektbeschreibung und Technische Vorbemerkungen
TECHNISCHE VORBEMERKUNGEN

1. Grundlagen

Kurzbeschreibung

Bestand

Das Land Niedersachsen hat das bestehende und auf landeseigenem Grundstück befindliche
Gebäude der Polizeiinspektion Cuxhaven zur Behebung akuter Raumnot und Integration derzeit noch
ausgelagerter Fachbereiche und Fachkommissariate, sowie zwecks allgemeiner organisatorischer
Optimierung, um einen eigenständigen Neubau erweitert.

Das Bestandsgebäude besetzt die Straßenkante Werner-Kammann-Straße / Mittelstraße und setzt mit dem Fünfgeschosser städtebaulich einen Hochpunkt zum Karl-Olfers-Platz. Der zweigeschossige Gebäudeteil besetzt zusammen mit den Garagen und Nebengebäuden die Straßenkante zur Mittelstraße. Die Bestandsgebäude sollen nun umgebaut und saniert werden.

An der äußeren Form und der Materialität sollen im Zuge der Bestandssanierung keine Veränderungen vorgenommen werden, da an dem Systembau aus den späten 70er Jahren durchaus Qualitäten zu erkennen sind. Es wird vielmehr versucht, dass der Bau nach der Sanierung nah am Ursprungszustand
ist, nur technisch u. energetisch soweit möglich auf dem heutigen Stand

Die Bestandsfassade soll gereinigt und ausgebessert werden, lediglich die Metallfassade des Verbindungsbaus wird gänzlich neu errichtet. Die Außenfenster und -türen werden alle, bis auf die Toranlage der angrenzenden Bestandsgarage, ausgetauscht. Das Bestandsdach wird energetisch saniert und eine Notentwässerung wird nachgerüstet. Teil der Neubaumaßnahme war die Installierung einer Luft-Wärmetauscher-Anlage, welche sich auf dem Bestandsdach des Fünfgeschossers befindet. Diese Anlage, ein Mobilfunkmast, eine Richtfunkanlage und eine B.O.S. Antenne müssen während der gesamten Bauphase im Betrieb bleiben. Im Zuge des Umbaus wird das Gebäude schadstofffrei. Bis auf die Sanitärbereiche, den Bodenbelag im Eingangsbereich und in den Treppenhäusern, werden alle Oberflächen erneuert.

Nachdem der Neubau fertiggestellt wurde, wurden auf dem neu hergestellten Parkplatz zwischen Bestandsgebäudeund Neubau Interimsmaßnahmen mit Bürocontainern für 67 Mitarbeiter*innen aufgebaut. Das Bestandsgebäude ist zum Baubeginn geräumt.
Zu Beginn der Baumaßnahmen soll die Schadstoffsanierung durchgeführt werden. Zeitgleich sollen die Sanierungsarbeiten auf dem Dach starten. Leicht zeitversetzt starten dann die Rohbauarbeiten sowie die Fassadensanierung in den Geschossen, welche durch die Schadstoffsanierung freigegeben wurden

Lage der Baustelle
Die Baustelle befindet sich nördlich der Cuxhavener Innenstadt, westlich des Hafens und ist somit zentral gelegen.
Das Grundstück der Polizei wird im Westen durch die Werner-Kammann-Straße, im Norden durch die Mittelstraße und im Osten durch Nachbargrundstücke mit Wohnbebauung begrenzt. Südlich des Grundstückes befindet sich eine Grünanlage. Ein 20 m breiter Streifen davon wird während der Bauzeit als Baustelleneinrichtungsfläche genutzt.
Die Zufahrt zur Baustelle erfolgt über die Werner-Kammann-Straße.

Örtliche Gegebenheiten
Der Bieter ist verpflichtet, sich vor Abgabe des Angebotes über die Örtlichkeiten zu informieren.

2. Baustellenbetrieb

Ausführungszeiten

Mit der Umbaumaßnahme soll im März 2026 begonnen werden,
so dass der Bestand im Mai 2028 wieder in den Betrieb gehen kann.

Arbeitszeiten
Die Arbeitszeiten sind von Montag bis Freitag zwischen 7:00 und 20:00, am Samstagen zwischen 7:00 und 13:00. Arbeiten an Sonn- und Feiertagen sind behördlich zu genehmigen.

Polizeibetrieb
Der Polizeibetrieb im Neubau und in den Interimscontainern läuft während der gesamten Baumaßnahme weiter. Die Kernarbeitszeit ist zwischen 6:00 und 20:00. Die Mitarbeiter der Wache sind im 24h Betrieb tätig.

Sicherheitsüberprüfung
Bei der Baumaßnahme handelt es sich um eine Polizeiinspektion im laufenden Betrieb mit erhöhten Sicherheitsanforderungen. Aus diesem Grund ist der Auftragnehmer verpflichtet eine Liste aller für das Bauvorhaben vorgesehenen Handwerker mit Kopie des Personalausweises vor Ausführung der Arbeiten vorzulegen. Die Handwerker werden von der Polizei überprüft und erhalten für den Zugang zur Baustelle einen Besucherausweis. Der Auftraggeber kann ohne Angabe von Gründen verlangen, dass der Auftragnehmer bestimmte Arbeitnehmer sofort von der Weiterbeschäftigung bei der Ausführung der Leistung ausschließt.

Abstimmung
Der Auftragnehmer wird sich hinsichtlich der Koordination des Bauablaufs mit den parallel am Projekt tätigen Unternehmen abstimmen und sich diesen bei Bedarf unterordnen.

Baustellenverkehr und Lagerflächen
Die Baustelle wird von der Mittelstraße aus angefahren. Auf dem Grundstück werden eingeschränkt Parkflächen eingerichtet. Auf dem Grundstück stehen eingeschränkt Lagerflächen zur Verfügung. Der Auftraggeber übernimmt keine Haftung für die Lagerware und stellt hierfür keine Räume zur Verfügung.
Die öffentlichen Straßen dürfen nicht zu Lager- und Abstellzwecken genutzt werden und sind von Verunreinigungen freizuhalten.
Kraftfahrzeuge, die nicht der Straßenverkehrsordnung entsprechen, dürfen auch nicht auf der Baustelle eingesetzt werden.

Baustellenordnung
Die Baustellenordnung (SIGEKO-Plan) ist für jeden Auftragnehmer bindend. Alle aus der Baustellenverordnung hervorgesehenen Auflagen und dergleichen sind zu erfüllen.
Der Bauherr wird vor Beginn der Arbeiten den Koordinator benennen und einen Sicherheits- und Gesundheitsschutzplan (SIGEKO-Plan) übergeben. Alle notwendigen Maßnahmen, die der Koordinator veranlasst bzw. die der SIGEKO-Plan vorsieht, sind vom AN sofort auszuführen. Sollten durch den Auftragnehmer gesundheitsgefährdende Arbeiten ausgeführt werden, ist dies dem Koordinator rechtzeitig anzuzeigen (z.B. Bestandsabbrucharbeiten). Es wird besonders darauf hingewiesen, dass der Auftragnehmer vor Abgabe des Angebotes verpflichtet ist, sich über alle Punkte der Baustellenverordnung vom 10.06.1998 (Bundesgesetzblatt Jahrgang 1998 Teil I Nr. 35, Verordnung über Sicherheit und Gesundheitsschutz auf Baustellen, Baustellenverordnung - BaustellV, gem. § 19 Arbeitsschutzgesetz vom 07. August 1996) zu informieren.

Gerüste, Bauzaun
Ein Bauzaun als Stahlgitterzaun steht bereits zum Beginn der Maßnahme.
Erforderliche Innengerüste, auch über 2,00 m Höhe, für die eigenen Leistungen sind vom AN selbst zu erstellen und sind mit den Einheitspreisen abgegolten. Das Aufstellen einer möglicherweise erforderlichen Statik ist in die Einheitspreise einzukalkulieren.

Sicherungsmaßnahmen
Alle Sicherungsmaßnahmen sind mit dem AG und dem vom AG beauftragten SiGeKo abzustimmen. Auflagen und Anordnungen durch die Berufsgenossenschaft sind sofort umzusetzen.

Wasser- und Stromanschlüsse
Die Anschlüsse werden im Umfeld des Gebäudes eingerichtet, sodass Nachfolgeunternehmer direkt anschließen können. Die Anschlüsse der Versorgungsleitungen und die Leitungsführung zu den Verbrauchs- und Arbeitsstellen sind Sache des AN und von ihm unter Beachtung der einschlägigen technischen und berufsgenossenschaftlichen Vorschriften herzustellen, vorzuhalten und nach Abschluss seiner Arbeiten wieder zurückzubauen.
Baustrom wird vom Auftraggeber unentgeltich zur Verfügung gestellt. Die Kosten für Baustrom sind nicht in die Einheitspreise einzurechnen. Baustrom darf nicht für die Beheizung der Aufenthaltsräume des Auftragnehmers verwendet werden.
Ab Baustromverteiler sind baustellengeeignete (gemäß VDE), ausreichend dimensionierte Verteilereinrichtungen vom Auftragnehmer vorzuhalten.
Bauwasser wird vom Auftraggeber unentgeltich zur Verfügung gestellt. Die Kosten für Bauwasser sind nicht in die Einheitspreise einzurechnen.

WC
Eine Toilettenanlage mit Waschgelegenheit nach Arbeitsstättenverordnung wird über die Baustelleneinrichtung des Rohbauers gestellt.

Schuttbeseitigung
Anfallender Bauschutt und alle von der Eigenarbeit herrührenden Baustoffe, Abfälle und dergl. sind vom Gelände zu beseitigen und unter Berücksichtigung der Richtlinien des Umweltschutzes von der Baustelle zu entfernen. Die Kosten hierfür sind mit der vereinbarten Vergütung abgegolten. Die Arbeitsbereiche sind täglich nach Beendigung der Arbeiten besenrein zu hinterlassen. Leere Holzpaletten sind geordnet zu lagern und 1 x wöchentlich zu entsorgen.

Baubesprechungen
Der AN hat ein Bautagebuch zu führen. Darin müssen der Bauablauf und die wesentlichen Vorgänge und Ereignisse auf der Baustelle festgehalten werden. Jeweils am folgenden Werktag bis spätestens 9.00 Uhr hat der AN das Bautagebuch für den vorausgegangenen Werktag zu vervollständigen. Der AN ist verpflichtet, jeden Montag der Bauleitung die Bautageberichte der vergangenen Woche unaufgefordert zu übergeben. Eintragungen im Bautagebuch erfolgen ausschließlich zu Dokumentationszwecken und ersetzen nicht die formgerechte Anzeige oder Erklärung gegenüber dem Bauherren. Der Bauherr ist jederzeit im Rahmen seines billigen Ermessens berechtigt, weitere Informationen zu verlangen. Die Parteien werden mindestens alle sieben Kalendertage, auf Anforderung des Bauherren auch öfter, Baubesprechungen abhalten.

Werbung
Das Anbringen von eigener Werbung ist nicht gestattet. Vom Auftraggeber wird ein Bauschild aufgestellt.

3. Sonstiges

Planungsunterlagen
Zum Beginn der Arbeiten werden dem Auftragnehmer die erforderlichen Planunterlagen einfach als Plot und digital zur Verfügung gestellt. Die Pläne werden entsprechend dem Baufortschritt nach Terminplan ausgeliefert.

Maße
Alle im Leistungsverzeichnis angegebenen Maße sind Planmaße und können ohne Prüfung nicht für Bestellung und Leistungsausführung verwendet werden.

Aufmaß
Der Auftragnehmer ist verpflichtet, für jede Position das Aufmaß eigenverantwortlich an Ort und Stelle zu nehmen und die Regulierung auftretender Abweichung der Vorunternehmer mit der Bauleitung abzustimmen.

Terminplan
Es werden seitens des bauleitenden Architekten bzw. Bauherren Bauablaufpläne erstellt. Diese sind bindend und werden Vertragsbestandteil. Der AN hat nach Auftragserteilung einen Feinterminplan zu erstellen.

Rechnungen und Aufmaße
Rechnungen (2-fach) und Aufmaße (1-fach) sind beim Bauherren und parallel bei der Bauleitung einzureichen, adressiert an den Auftraggeber.

Stundenlohnarbeiten
Im Stundenlohn sind Arbeiten nur auf besondere schriftliche Anordnung des Bauherren bzw. der örtlichen Bauleitung auszuführen.

Dokumentation allgemein
Die Fachunternehmerbescheinigungen müssen Einbringungsort, Fabrikat und Einbau gemäß den Anforderungen der örtlichen Landesbauordnung erkennen lassen. Ferner ist zu bestätigen, dass die Bauteile in allen Einzelheiten fachgerecht unter Einhaltung aller Bestimmungen der bauaufsichtlichen Zulassung hergestellt und eingebaut wurden. Gemäß Forderung des Bauordnungsamtes sowie des Brandschutzes ist das Formblatt "Einbaubestätigung zulassungsgebundener Bauteile" dem Leistungsverzeichnis beigefügt. Dieses Formblatt ist nach dem Einbau der entsprechenden Bauteile auszufüllen und der Bauleitung zu übergeben.

## 26A20098 Innenputzarbeiten
Datum: 13.10.2026

### Bereich 01 Baustelleneinrichtung

#### Abschnitt 01.01 Baustelleneinrichtung

**01.01.0010 Baustelleneinrichtung**
Einrichten, Vorhalten und Abbauen der eigenen zur Ausführung
der ausgeschriebenen Putzarbeiten erforderlichen
Baustelleneinrichtung, bis zur Fertigstellung der eigenen
Leistung, sowie Vorhalten von Aufenthalts- und Lagerräumen,
wenn der Auftraggeber Räume, die leicht verschließbar
gemacht werden, nicht zur Verfügung stellt.
In dem Einheitspreis ist folgendes zu berücksichtigen bzw.
einzukalkulieren:
•  Das Aufstellen, Vorhalten und Abbauen (An- u.
Abfahren, Logistik etc.) der eigenen
Baustelleneinrichtung (Silo etc.) ist eigenständig seitens
des AN zu planen (einschl. Abstimmung mit der
örtlichen Bauleitung) und vor Ort zu koordinieren,
Fehlfahrten werden nicht gesondert vergütet.
•  Eigene überschüssige Baumaterialien, Bauschutt etc.
sind arbeitstäglich fachgerecht zu entsorgen bzw. nach
Fertigstellung der Arbeiten abzufahren und fachgerecht
zu entsorgen
Das Einrichten der Baustelle (Aufstellen von Silos etc.) ist vorab
mit dem AG abzustimmen.
Abrechnung der Gesamtleistung als Pauschale.
Menge: 1,000 St
DIN276_08: 391

**01.01.0020 Dokumentation**
Vollständige Dokumentationsunterlagen u. a. einschl. Pläne,
Revisionsunterlagen, Produktdatenblätter, Pflegeanleitungen,
Bautechnische Zulassungen, Prüfzeugnisse sowie
Fachunternehmer- u. Fachbauleitererklärungen.
Lieferung in Papierform (2-fach) und als CD-ROM (1-fach),
Papierform: sortiert (Trennstreifen), gelocht, in Ordnern
geheftet.
Detaillierte Auflistung der verbauten Produkte. Nachvollziehbare
Darstellung zum Einbauort der Produkte.
Die digitalen Unterlagen müssen den in Papierform eingereichten Unterlagen vollständig entsprechen.
Die vollständigen Unterlagen sind bis spätestens 1 Woche nach
Fertigstellung der eigenen Arbeiten durch den AN an den AG zu
übergeben.
Menge: 1,000 St
DIN276_08: 391

**01.01.0030 Schutzabdeck. Fenster Tür Folie mm herstellen beseitigen**
STLB-Bau 2023-04 034
Schutzabdeckung des Fensters und der Tür, einseitig,
Abdeckung aus Folie, Dicke 0,3 mm, herstellen und beseitigen, Arbeitshöhe der zu bearbeitenden oder zu bekleidenden Fläche bis 3,5 m über der Standfläche des hierfür erforderlichen Gerüstes.
Menge: 700,000 m2
Leistungsbereichkatalog: 034
DIN276_08: 397

**01.01.0040 Rollgerüste bis h= 4.0 m**
Fahrgerüste (Rollgerüste) für Arbeiten bis 4,0 m, innerhalb
des Gebäudes, ebene Aufstellfläche, bis zu einer Arbeitshöhen von 4,0 m mit zwei Arbeitslagen, Seitenschutz und Zugang, einschl.
Aufbau, Vorhalten für die gesamte Zeit der eigenen Leistungen  bis zur Fertigstellung sowie wieder Abbau.

 Abrechnung der Gesamtleistung bis zur Fertigstellung der
eigenen Leistung als Stückzahl.
Menge: 1,000 St

### Bereich 02 Putzarbeiten innen

#### Abschnitt 02.01 Spachtelarbeiten Wandflächen

*Hinweis: Vorbemerkung*
In den nachfolgend beschriebenen Positionen wird die vollflächige Spachtelung von Innenwandflächen ausgeschrieben.

Der vorhandene Wandputz war mit Schadstoffen belastet. Die Schadstoffsanierung wurde im Vorfeld durch ein gesondert beauftragtes Fachunternehmen ausgeführt. Im Zuge dieser Arbeiten wurde die belastete Oberflächenschicht des vorhandenen Putzes durch Schleifen abgetragen. Die Wandflächen werden dem Auftragnehmer für die nachfolgend ausgeschriebenen Spachtelarbeiten in diesem Zustand übergeben.

Die Leistung des Auftragnehmers umfasst die Prüfung des vorhandenen Untergrundes auf seine Eignung für die ausgeschriebenen Spachtelarbeiten sowie die Herstellung der geforderten Oberflächenqualitäten. Eine Entfernung von Schadstoffen oder die Ausführung von Leistungen der Schadstoffsanierung ist nicht Bestandteil dieses Gewerks.

Erkennbare Mängel, Unregelmäßigkeiten oder Bedenken hinsichtlich des übergebenen Untergrundes sind dem Auftraggeber vor Ausführung der Arbeiten gemäß § 4 Abs. 3 VOB/B schriftlich anzuzeigen. Nicht erkennbare oder erst während der Ausführung feststellbare Untergrundmängel sind unverzüglich nach Bekanntwerden anzuzeigen

**02.01.0010 Untergrund reinigen Altputz Entfernen Grobschmutz, inkl. Schuttentsorgung**
STLB-Bau 2026-04 033
Reinigen des Untergrundes aus unbeschichtetem, normal saugendem Altputz, von grober Verschmutzung, von haftungsmindernden Schichten, durch Entfernen von Grobschmutz, zur Verbesserung der Haftung, Arbeitshöhe der zu bearbeitenden Fläche bis 3,5 m über der Standfläche des hierfür erforderlichen Gerüsts, Abfall ist nicht gefährlich.
Menge: 7500,000 m2
Leistungsbereichkatalog: 033
Kostengruppe DIN 276 2018-12: 397

**02.01.0020 Untergrund prüfen auf Schad-Hohlstellen abklopfen Innenwand**
STLB-Bau 2026-04 023
Untergrund prüfen auf Schad- und Hohlstellen, durch Abklopfen, Schadstellen und Rissverläufe markieren, an Innenwand, Arbeitshöhe der zu bearbeitenden oder zu bekleidenden Fläche bis 3,5 m über der Standfläche des hierfür erforderlichen Gerüstes.
Menge: 7500,000 m2
Leistungsbereichkatalog: 023
Kostengruppe DIN 276 2018-12: 345

**02.01.0030 Unebenheiten Wand vorh. Innen-Gips-Putz. D 2-5mm**
STLB-Bau 2026-04 023
Unebenheiten auf Wand, innen, ausgleichen mit Gips-Putzmörtel B1 DIN EN 13279-1, Dicke über 2 bis 5 mm, Untergrund Gips-Putzmörtel, Arbeitshöhe der zu bearbeitenden oder zu bekleidenden Fläche bis 3,5 m über der Standfläche des hierfür erforderlichen Gerüstes.
Menge: 1000,000 m2
Leistungsbereichkatalog: 023
Kostengruppe DIN 276 2018-12: 345

**02.01.0040 Grundierung der Wandflächen**
Vorbehandlung der Wandflächen mit einer systemgerechten, lösemittelfreien Grundierung zur Egalisierung und Regulierung der Untergrundsaugfähigkeit sowie zur Verbesserung der Haftung der nachfolgenden Spachtelschicht. Ausführung gemäß Herstellervorschriften.

Untergrund: Vorhandene, im Zuge der Schadstoffsanierung abgeschliffene Gipsputz- und Kalkgipsputzflächen

Bereich: EG - 4. OG Innenwandflächen

Angebotenes Fabrikat/Typ: '....................................................' (vom Bieter einzutragen)
Menge: 7500,000 m2

**02.01.0050 Grundierung an Leibungen und Stürzen**
Vorbehandlung der Wandflächen mit einer systemgerechten, lösemittelfreien Grundierung zur Egalisierung und Regulierung der Untergrundsaugfähigkeit sowie zur Verbesserung der Haftung der nachfolgenden Spachtelschicht. Ausführung gemäß Herstellervorschriften,

Leistung wie zuvor beschrieben, jedoch an Fenster- und Türleibungen, einschließlich Stürze.

Untergrund: Vorhandene, im Zuge der Schadstoffsanierung abgeschliffene Gipsputz- und Kalkgipsputzflächen

Bereich: EG - 4. OG

Leibungstiefe: bis 30 cm
Menge: 735,000 m

**02.01.0060 Grundierung an Stützen**
Vorbehandlung der Wandflächen mit einer systemgerechten, lösemittelfreien Grundierung zur Egalisierung und Regulierung der Untergrundsaugfähigkeit sowie zur Verbesserung der Haftung der nachfolgenden Spachtelschicht. Ausführung gemäß Herstellervorschriften,

Leistung wie zuvor beschrieben, jedoch an Stützen,
2- bis 4-seitig,

Stützenform: Quadrat
Abmessung: ca. 27 x 27 cm

Abrechungeinheit: m je siehtbare Stützenseite
Menge: 450,000 m

**02.01.0070 Vollflächige Spachtelung auf vorhanden Gipsputzflächen, Innenwandflächen**
Liefern und vollflächiges maschinelles Aufbringen einer werkmäßig hergestellten gipshaltigen Ausgleichs- und Spachtelmasse auf vorhandene Gipsputz- und Kalkgipsputzflächen an Innenwänden, deren Oberflächen im Zuge
der Schadstoffsanierung abgeschliffen wurden, im Airless-Spritzverfahren.

Die Spachtelmasse ist entsprechend den Herstellervorgaben in einem oder mehreren Arbeitsgängen aufzubringen, planeben abzuziehen und zu glätten. Herstellung einer gleichmäßig geschlossenen, porenarmen und optisch einheitlichen Oberfläche der Qualitätsstufe Q3 als Untergrund für nachfolgende Anstricharbeiten.

Einschließlich aller erforderlichen Nebenleistungen, insbesondere Materialtransport, Anmischen und Fördern des Materials, mehrlagigem Auftrag innerhalb der zulässigen Systemschichtdicke, Ausgleich geringfügiger Unebenheiten innerhalb der ausgeschriebenen Schichtdicke, vollflächigem Glätten, planebenem Schleifen der Oberflächen sowie Nacharbeiten von selbst verursachten Fehlstellen, Graten, Ansätzen, Kellenschlägen und Scharten.

Untergrund: Vorhandene, im Zuge der Schadstoffsanierung abgeschliffene Gipsputz- und Kalkgipsputzflächen
Mittlere Schichtdicke: 5 mm
Oberflächenqualität: Q 3

Ausführung gemäß Herstellervorschriften und den anerkannten Regeln der Technik.

Bereich: Wanflächen, Büro-, Flur- und Nebenräume
Lichte Raumhöhe: UG bis 4.OG: ca. 3,0 m

Angebotenes Fabrikat/Typ: '....................................................' (vom Bieter einzutragen)
Menge: 6670,000 m2

**02.01.0080 Vollflächige Spachtelung auf vorhanden Gipsputzflächen, Treppenhauswände**
Liefern und vollflächiges maschinelles Aufbringen einer werkmäßig hergestellten gipshaltigen Ausgleichs- und Spachtelmasse auf vorhandene Gipsputz- und Kalkgipsputzflächen an Innenwänden, deren Oberflächen im Zuge
der Schadstoffsanierung abgeschliffen wurden, im Airless-Spritzverfahren.

Leistung wie zuvor beschrieben, jedoch Ausführung auf Wandflächen in Treppenhäusern.

Untergrund: Vorhandene, im Zuge der Schadstoffsanierung abgeschliffene Gipsputz- und Kalkgipsputzflächen
Mittlere Schichtdicke: 5 mm
Oberflächenqualität: Q 3

Ausführung gemäß Herstellervorschriften und den anerkannten Regeln der Technik.

Lichte Raumhöhe: UG bis 4.OG: ca. 3,25 m
Menge: 830,000 m2

**02.01.0090 Vollflächige Spachtelung an Leibungen und Stürze**
Liefern und vollflächiges maschinelles Aufbringen einer werkmäßig hergestellten gipshaltigen Ausgleichs- und Spachtelmasse auf vorhandene Gipsputz- und Kalkgipsputzflächen an Innenwänden, deren Oberflächen im Zuge
der Schadstoffsanierung abgeschliffen wurden, im Airless-Spritzverfahren.

Leistung wie zuvor beschrieben, jedoch an Fenster- und Türleibungen, einschließlich Stürze.

Untergrund: Vorhandene, im Zuge der Schadstoffsanierung abgeschliffene Gipsputz- und Kalkgipsputzflächen
Mittlere Schichtdicke: 5 mm
Oberflächenqualität: Q 3

Leibungstiefe: bis 30 cm

Bereich: UG - 4. OG
Menge: 735,000 m

**02.01.0100 Vollflächige Spachtelung an Stützen 2 - 4-seitig**
Liefern und vollflächiges maschinelles Aufbringen einer werkmäßig hergestellten gipshaltigen Ausgleichs- und Spachtelmasse auf vorhandene Gipsputz- und Kalkgipsputzflächen an Innenwänden, deren Oberflächen im Zuge
der Schadstoffsanierung abgeschliffen wurden, im Airless-Spritzverfahren.

Leistung wie zuvor beschrieben, jedoch an Stützen,
2- bis 4-seitig.
Stützenform: Quadrat
Abmessung: ca. 27 x 27 cm

Untergrund: Vorhandene, im Zuge der Schadstoffsanierung abgeschliffene Gipsputz- und Kalkgipsputzflächen
Mittlere Schichtdicke: 5 mm
Oberflächenqualität: Q 3

Abrechungeinheit: m je siehtbare Stützenseite
Menge: 450,000 m

**02.01.0110 Zulage Spachtelung, Mehrstärke je 1 mm, m²/mm.**
Zulage zur vorstehenden Position für das Herstellen erhöhter Schichtdicken über 5 mm bis zur nach Herstellerangaben zulässigen maximalen Gesamtschichtdicke. Die Zulage umfasst das zusätzliche Liefern, Aufbringen und Glätten der Spachtelmasse einschließlich aller hierfür erforderlichen Arbeitsgänge und Nebenleistungen.

Abrechnung je zusätzlich ausgeführtem Millimeter Schichtdicke bezogen auf die bearbeitete Fläche.
Einheit: m² /mm
Menge: 5000,000 m2

**02.01.0120 Zulage Spachtelung, Mehrstärke je 1 mm, m/mm.**
Zulage zur vorbeschriebenen Spachtelung für jede zusätzliche Schichtdicke von 1 mm über die ausgeschriebene Regeldicke hinaus, einschließlich Materialmehrverbrauch sowie aller erforderlichen Arbeitsgänge.

Abrechnung: nach tatsächlich ausgeführter Mehrstärke

 Einheit: m /mm

Ausführung nur nach Anordnung der Bauüberwachung des
AG.
Menge: 735,000 m

#### Abschnitt 02.02 Spachtelarbeiten Deckenflächen

*Hinweis: Vorbemerkung*
In den nachfolgend beschriebenen Positionen wird die vollflächige Spachtelung von Deckenflächen, Podest- und Laufuntersichten ausgeschrieben.

Der vorhandene Deckenputz war mit Schadstoffen belastet. Die Schadstoffsanierung wurde im Vorfeld durch ein gesondert beauftragtes Fachunternehmen ausgeführt. Im Zuge dieser Arbeiten wurde die belastete Oberflächenschicht des vorhandenen Putzes durch Schleifen abgetragen. Die
Decken flächen werden dem Auftragnehmer für die nachfolgend ausgeschriebenen Spachtelarbeiten in diesem Zustand übergeben.

Die Leistung des Auftragnehmers umfasst die Prüfung des vorhandenen Untergrundes auf seine Eignung für die ausgeschriebenen Spachtelarbeiten sowie die Herstellung der geforderten Oberflächenqualitäten. Eine Entfernung von Schadstoffen oder die Ausführung von Leistungen der Schadstoffsanierung ist nicht Bestandteil dieses Gewerks.

Erkennbare Mängel, Unregelmäßigkeiten oder Bedenken hinsichtlich des übergebenen Untergrundes sind dem Auftraggeber vor Ausführung der Arbeiten gemäß § 4 Abs. 3 VOB/B schriftlich anzuzeigen. Nicht erkennbare oder erst während der Ausführung feststellbare Untergrundmängel sind unverzüglich nach Bekanntwerden anzuzeigen

**02.02.0010 Untergrund reinigen Altputz Entfernen Grobschmutz, inkl. Schuttentsorgung**
STLB-Bau 2026-04 033
Reinigen des Untergrundes aus unbeschichtetem, normal saugendem Altputz, von grober Verschmutzung, von haftungsmindernden Schichten, durch Entfernen von Grobschmutz, zur Verbesserung der Haftung, Arbeitshöhe der zu bearbeitenden Fläche bis 3,5 m über der Standfläche des hierfür erforderlichen Gerüsts, Abfall ist nicht gefährlich.
Menge: 525,000 m2
Leistungsbereichkatalog: 033
Kostengruppe DIN 276 2018-12: 397

**02.02.0020 Untergrund prüfen auf Schad-Hohlstellen abklopfen Decke**
STLB-Bau 2026-04 023
Untergrund prüfen auf Schad- und Hohlstellen, durch Abklopfen, Schadstellen und Rissverläufe markieren, an Decke, innen, Arbeitshöhe der zu bearbeitenden oder zu bekleidenden Fläche bis 3,5 m über der Standfläche des hierfür erforderlichen Gerüstes.
Menge: 525,000 m2
Leistungsbereichkatalog: 023
Kostengruppe DIN 276 2018-12: 354

**02.02.0030 Grundierung Deckenflächen vor Spachtelarbeiten**
Vorbehandlung der vorhandenen Deckenflächen, deren Oberflächen im Zuge der Schadstoffsanierung abgeschliffen wurden, mit einer systemgerechten, lösemittelfreien Grundierung zur Egalisierung und Regulierung der Untergrundsaugfähigkeit sowie zur Verbesserung der Haftung der nachfolgenden Spachtelschicht. Ausführung gemäß Herstellervorschriften.

Untergrund: Vorhandene, im Zuge der Schadstoffsanierung abgeschliffene Gipsputz- und Kalkgipsputzflächen
Bereich: Deckenflächen, Büro-, Flur- und Nebenräume
Lichte Raumhöhe: UG bis 4.OG: ca. 3,0 m

Angebotenes Fabrikat/Typ: '....................................................' (vom Bieter einzutragen)
Menge: 240,000 m2

**02.02.0040 Grundierung der Treppenlauf-/Podestuntersichten vor Spachtelarbeiten**
Vorbehandlung der Treppenlauf- und Podestuntersichten durch vollflächiges Aufbringen einer systemgerechten, lösemittelfreien Grundierung zur Egalisierung und Regulierung der Untergrundsaugfähigkeit sowie zur Verbesserung der Haftung der nachfolgenden Spachtelschicht. Untergrund vor Ausführung auf Tragfähigkeit, Festigkeit, Trockenheit und Eignung prüfen. Ausführung gemäß den Herstellervorschriften des eingesetzten Spachtel- und Beschichtungssystems.

Untergrund: Vorhandene, im Zuge der Schadstoffsanierung abgeschliffene Gipsputz- und Kalkgipsputzflächen
Bereich: Treppenlauf- /Podestuntersichten
Lichte Raumhöhe: UG bis 4.OG: ca. 3,25 m
Menge: 285,000 m2

**02.02.0050 Vollflächige Spachtelung von Innendeckenflächen**
Liefern und vollflächiges maschinelles Aufbringen einer werkmäßig hergestellten gipshaltigen Ausgleichs- und Spachtelmasse auf vorhandene Gipsputz- und Kalkgipsputzflächen auf Deckenflächen, deren Oberflächen im Zuge
der Schadstoffsanierung abgeschliffen wurden, im Airless-Spritzverfahren.

Die Spachtelmasse ist entsprechend den Herstellervorgaben in einem oder mehreren Arbeitsgängen aufzubringen, planeben abzuziehen und zu glätten. Herstellung einer gleichmäßig geschlossenen, porenarmen und optisch einheitlichen Oberfläche der Qualitätsstufe Q3 als Untergrund für nachfolgende Anstricharbeiten.

Einschließlich aller erforderlichen Nebenleistungen, insbesondere Materialtransport, Anmischen und Fördern des Materials, mehrlagigem Auftrag innerhalb der zulässigen Systemschichtdicke, Ausgleich geringfügiger Unebenheiten innerhalb der ausgeschriebenen Schichtdicke, vollflächigem Glätten, planebenem Schleifen der Oberflächen sowie Nacharbeiten von selbst verursachten Fehlstellen, Graten, Ansätzen, Kellenschlägen und Scharten.

Untergrund: Vorhandene, im Zuge der Schadstoffsanierung abgeschliffene Gipsputz- und Kalkgipsputzflächen
Mittlere Schichtdicke: 5 mm
Oberflächenqualität: Q 3

Ausführung gemäß Herstellervorschriften und den anerkannten Regeln der Technik.

Bereich: Wanflächen, Büro-, Flur- und Nebenräume
Lichte Raumhöhe: UG bis 4.OG: ca. 3,0 m

Angebotenes Fabrikat/Typ: '....................................................' (vom Bieter einzutragen)
Menge: 240,000 m2

**02.02.0060 Vollflächige Spachtelung an Treppenlauf- /Podest gerade**
Lieferung und Verarbeitung einer mineralischen Kalkzement-Feinspachtelmasse auf vorbereiteten Untergründen. Material als werksgemischte Trockenmörtelmischung auf Kalk-Zement-Basis, geeignet zum vollflächigen Feinspachteln von Wand- und Deckenflächen sowie zum Schließen von Poren, Lunkern und kleineren Unebenheiten. Verarbeitung gemäß Herstellervorschriften einschließlich Anmischen, Auftragen, Glätten und Nachbearbeiten der Oberfläche

Leistung wie zuvor beschrieben, jedoch Ausführung an Treppelauf-/ Podestuntersichten

Untergrund: Vorhandene, im Zuge der Schadstoffsanierung abgeschliffene Gipsputz- und Kalkgipsputzflächen
Mittlere Schichtdicke: 5 mm
Oberflächenqualität: Q 3
Menge: 285,000 m2

**02.02.0070 Zulage Spachtelung, Mehrstärke je 1 mm, m²/mm.**
Zulage zur vorstehenden Position für das Herstellen erhöhter Schichtdicken über 5 mm bis zur nach Herstellerangaben zulässigen maximalen Gesamtschichtdicke. Die Zulage umfasst das zusätzliche Liefern, Aufbringen und Glätten der Spachtelmasse einschließlich aller hierfür erforderlichen Arbeitsgänge und Nebenleistungen.

Abrechnung je zusätzlich ausgeführtem Millimeter Schichtdicke bezogen auf die bearbeitete Fläche.
Einheit: m² /mm
Menge: 100,000 m2

#### Abschnitt 02.03 Gipswandputz, Kleinflächen über 2,5 m2 bis 5,0 m2

**02.03.0010 Gipswandputz, Kleinflächen kleiner als 2,5 m2**
STLB-Bau 2026-04 023
Einlagiges Innenputzsystem DIN 18550-2 auf Innenwand, Putzgrund Mauerwerk, aus Gips-Putzmörtel B1 DIN EN 13279-1, Dicke 15 mm, Putzoberfläche Qualitätsstufe 3 (Q3), geglättet, Arbeitshöhe der zu bearbeitenden oder zu bekleidenden Fläche bis 3,5 m über der Standfläche des hierfür erforderlichen Gerüsts, Ausführung in allen Geschossen,
Einzelbeschreibungs-Nr 'Kleinflächen, kleiner als 2,5 m2'
Menge: 50,000 m2
Leistungsbereichkatalog: 023
Kostengruppe DIN 276 2018-12: 345

**02.03.0020 Gipswandputz, Kleinflächen über 2,5 m2 bis 5,0 m2**
STLB-Bau 2026-04 023
Einlagiges Innenputzsystem DIN 18550-2 auf Innenwand, Putzgrund Mauerwerk, aus Gips-Putzmörtel B1 DIN EN 13279-1, Dicke 15 mm, Putzoberfläche Qualitätsstufe 3 (Q3), geglättet, Arbeitshöhe der zu bearbeitenden oder zu bekleidenden Fläche bis 3,5 m über der Standfläche des hierfür erforderlichen Gerüsts, Ausführung in allen Geschossen,
Einzelbeschreibungs-Nr 'Kleinflächen über 2,50 m2 bis 5,0 m2'
Menge: 40,000 m2
Leistungsbereichkatalog: 023
Kostengruppe DIN 276 2018-12: 345

**02.03.0030 Gipswandputz, Kleinflächen über 5,0 m2**
STLB-Bau 2026-04 023
Einlagiges Innenputzsystem DIN 18550-2 auf Innenwand, Putzgrund Mauerwerk, aus Gips-Putzmörtel B1 DIN EN 13279-1, Dicke 15 mm, Putzoberfläche Qualitätsstufe 3 (Q3), geglättet, Arbeitshöhe der zu bearbeitenden oder zu bekleidenden Fläche bis 3,5 m über der Standfläche des hierfür erforderlichen Gerüsts, Ausführung in allen Geschossen,
Einzelbeschreibungs-Nr 'über 5,0 m2'
Menge: 140,000 m2
Leistungsbereichkatalog: 023
Kostengruppe DIN 276 2018-12: 345

**02.03.0040 Kalkzementputz, Kleinflächen kleiner als 2,5 m2**
STLB-Bau 2026-04 023
2-lagiges Innenputzsystem DIN 18550-2 auf Innenwand, Putzgrund Mauerwerk, Unterputz DIN EN 998-1 aus Kalkzement-Normalputzmörtel (GP), Dicke Unterputz 15 mm, Oberputz aus Kalkzement-Normalputzmörtel (GP), Putzoberfläche Qualitätsstufe 2 (Q2), geglättet, Arbeitshöhe der zu bearbeitenden oder zu bekleidenden Fläche bis 3,5 m über der Standfläche des hierfür erforderlichen Gerüsts, Ausführung in allen Geschossen,
Einzelbeschreibungs-Nr 'Fläche kleiner als 2,5 m2'
Menge: 30,000 m2
Leistungsbereichkatalog: 023
Kostengruppe DIN 276 2018-12: 345

**02.03.0050 Kalkzementputz, Kleinflächen über 2,5 m2 bis 5,0 m2**
STLB-Bau 2026-04 023
2-lagiges Innenputzsystem DIN 18550-2 auf Innenwand, Putzgrund Mauerwerk, Unterputz DIN EN 998-1 aus Kalkzement-Normalputzmörtel (GP), Dicke Unterputz 15 mm, Oberputz aus Kalkzement-Normalputzmörtel (GP), Putzoberfläche Qualitätsstufe 2 (Q2), geglättet, Arbeitshöhe der zu bearbeitenden oder zu bekleidenden Fläche bis 3,5 m über der Standfläche des hierfür erforderlichen Gerüsts, Ausführung in allen Geschossen,
Einzelbeschreibungs-Nr 'Fläche über 2,5 m2 bis 5,0 m2'
Menge: 30,000 m2
Leistungsbereichkatalog: 023
Kostengruppe DIN 276 2018-12: 345

**02.03.0060 Kalkzementputz, Kleinflächen über 5,0 m2**
STLB-Bau 2026-04 023
2-lagiges Innenputzsystem DIN 18550-2 auf Innenwand, Putzgrund Mauerwerk, Unterputz DIN EN 998-1 aus Kalkzement-Normalputzmörtel (GP), Dicke Unterputz 15 mm, Oberputz aus Kalkzement-Normalputzmörtel (GP), Putzoberfläche Qualitätsstufe 3 (Q3), geglättet, Arbeitshöhe der zu bearbeitenden oder zu bekleidenden Fläche bis 3,5 m über der Standfläche des hierfür erforderlichen Gerüsts, Ausführung in allen Geschossen,
Einzelbeschreibungs-Nr 'Fläche über 5,0 m2'
Menge: 50,000 m2
Leistungsbereichkatalog: 023
Kostengruppe DIN 276 2018-12: 345

**02.03.0070 Zulage Mehrstärken, bis 5 mm**
Zulage zu vorbeschriebenem Gipswandputz, als Innenwandputz, für die Ausführung bis 5 mm
Putz-Mehrstärke, einschließlich ggf. erforderlicher
gesonderte Arbeitsgänge und Zwischen-Grundierungen.
Ausführung nur nach Anordnung der Bauüberwachung
des AG.
Menge: 100,000 m2

**02.03.0080 Zulage Mehrstärken, über 5 bis 10 mm**
Zulage zu vorbeschriebenem Gipswandputz, als Innenwandputz, für die Ausführung über 5 bis 10 mm
Putz-Mehrstärke, einschließlich ggf. erforderlicher
gesonderte Arbeitsgänge und Zwischen-Grundierungen.
Ausführung nur nach Anordnung der Bauüberwachung des
AG.
Menge: 50,000 m2

**02.03.0090 Ergänzung Gips-Wandputz, als Streifen bis 30 cm**
Gipsputz innen als Ergänzung und Teilreparatur des vorh. Wandputzes nach Abbruch der Trennwände
als Streifen, 2-lagig als Innenwandputz,
verputzen und an den vorhandenen Putz angleichen

einschließlich  Spritzbewurf / Haftgrund sowie Grundiermittel und ggf. erforderlicher Aufbrennsperren,

Gesamtdicke ca. 20 mm,
einschl. Herstellung einer geradlinigen Kante durch Kantenschalung.o ä.

Gesamtbreite: als Streifen ca. 30 cm
Untergrund: neue MW-Wände aus Porenbeton, KS-Stein o. ä.
Bereich: UG - 4. OG
Menge: 120,000 m

**02.03.0100 Ergänzung Gips-Wandputz, als Streifen bis 15 cm**
Gipsputz innen als Ergänzung und Teilreparatur des vorh. Wandputzes nach Abbruch der eheml. Trennwände ,als Streifen, 2-lagig als Innenwandputz,Gesamtdicke ca. 20 mm,
verputzen und an den vorhandenen Putz angleichen
einschl. einer geradlinigen Kante durch Kantenschalung.o ä.

Gesamtbreite: als Streifen ca. 30 cm
Untergrund: vorh MW-Wände aus Porenbeton, KS-Stein o. ä
Bereich: UG - 4. OG, Raumstrennwände
Menge: 80,000 m

**02.03.0110 Ein-Beiputzen innen Gips-Putzm.B1 geglättet D 15mm B 15-20cm**
STLB-Bau 2026-04 023
Ein- und Beiputzen, innen, Tür/Türzarge, Gips-Putzmörtel B1 DIN EN 13279-1, geglättet, Putzoberfläche Qualitätsstufe 2 (Q2), Dicke 15 mm, Breite über 15 bis 20 cm, Arbeitshöhe des Montageortes bis 3,5 m über der Standfläche des hierfür erforderlichen Gerüsts.
Menge: 50,000 m
Leistungsbereichkatalog: 023
DIN276_08: 399
Kostengruppe DIN 276 2018-12: 399

**02.03.0120 Ein-Beiputzen innen Gips-Putzm.B1 geglättet D 15mm B 20-25cm**
STLB-Bau 2026-04 023
Ein- und Beiputzen, innen, Tür/Türzarge, Gips-Putzmörtel B1 DIN EN 13279-1, geglättet, Putzoberfläche Qualitätsstufe 2 (Q2), Dicke 15 mm, Breite über 20 bis 25 cm, Arbeitshöhe des Montageortes bis 3,5 m über der Standfläche des hierfür erforderlichen Gerüsts.
Menge: 50,000 m
Leistungsbereichkatalog: 023
Kostengruppe DIN 276 2018-12: 399

**02.03.0130 Ein-Beiputzen innen Gips-Putzm.B1 geglättet D 15mm B 25-30cm**
STLB-Bau 2026-04 023
Ein- und Beiputzen, innen, Tür/Türzarge, Gips-Putzmörtel B1 DIN EN 13279-1, geglättet, Putzoberfläche Qualitätsstufe 2 (Q2), Dicke 15 mm, Breite über 25 bis 30 cm, Arbeitshöhe des Montageortes bis 3,5 m über der Standfläche des hierfür erforderlichen Gerüsts.
Menge: 50,000 m
Leistungsbereichkatalog: 023
Kostengruppe DIN 276 2018-12: 399

**02.03.0140 Löcher verputzen**
Fehlstellen in Wänden, wie Löcher (alte Bohrungen für Schalter, Steckdosen o. ä.) Abplatzungen udgl.

vollflächig verputzen,
Einzelgröße: bis 100 cm2"
Material: Gipspuz
Stärke: i. M. 30 mm
Raumhöhe: bis 2,90 m
Menge: 500,000 St

**02.03.0150 Elt-Schlitze verputzen, 50 - 150 mm**
Installationsschlitze mit Mineralwolle ausstopfen, mit verzinktem Drahtgewebe überspannen, verputzen und an den vorhandenen Putz angleichen.

Schlitzbreite: von 50 mm  bis 150 mm
Menge: 550,000 m

**02.03.0160 Elt-Schlitze verputzen, 150 - 300 mm**
Installationsschlitze mit Mineralwolle ausstopfen, mit verzinktem Drahtgewebe überspannen, verputzen und an den vorhandenen Putz angleichen.

Schlitzbreite: über 150 mm  bis 300 mm
Menge: 100,000 m

**02.03.0170 Unebenheit Wand Kalkzement-Normalputzm. D 2-5mm**
STLB-Bau 2026-04 023
Unebenheiten auf Wand, innen, ausgleichen mit Kalkzement-Normalputzmörtel (GP) DIN EN 998-1, Dicke über 2 bis 5 mm, Untergrund Ziegelmauerwerk, Arbeitshöhe der zu bearbeitenden oder zu bekleidenden Fläche bis 3,5 m über der Standfläche des hierfür erforderlichen Gerüstes.
Menge: 25,000 m2
Leistungsbereichkatalog: 023
Kostengruppe DIN 276 2018-12: 345

**02.03.0180 Glasgittergewebe als Putzbewehrung, Breite bis 50 cm**
Glasgittergewebe (Unterputzgewebe) an Einzelflächen,
Breite bis 50 cm,  zum Überspannen rissgefährdeter Putzgrundflächen, als Teil- und Flächenüberspannung und als Putzbewehrung in den Putz einbetten.
.
Überlappung im Stoßbereich: mind. 10 cm
Überlappung auf benachbarte Bauteile: mind. 20 cm
Angebotenes Produkt: '....................................................' (vom Bieter einzutragen)
Menge: 50,000 m2

**02.03.0190 Glasgittergewebe als Putzbewehrung, Breite über 50 bis 100 cm**
Glasgittergewebe (Unterputzgewebe) an Einzelflächen,
Breite über 50 bis 100 cm,  zum Überspannen rissgefährdeter Putzgrundflächen, als Teil- und Flächenüberspannung und als Putzbewehrung in den Putz einbetten.
.
Überlappung im Stoßbereich: mind. 10 cm
Überlappung auf benachbarte Bauteile: mind. 20 cm
Menge: 50,000 m2

**02.03.0200 Wanddurchbrüche verputzen, bis 250 cm2**
Wanddurchbrüche nachträglich verputzen, inkl. Angleichen an den vorhandenen Putz.
Ansichtsflächen: bis 250 cm²
Menge: 25,000 St

**02.03.0210 Wanddurchbrüche verputzen, über 250 bis 500 cm2**
Wanddurchbrüche nachträglich verputzen, inkl. Angleichen an den vorhandenen Putz.
Ansichtsflächen: über 250 bis 500 cm²
Menge: 25,000 St

**02.03.0220 Wanddurchbrüche verputzen, über 500 bis 1000 cm2**
Wanddurchbrüche nachträglich verputzen, inkl. Angleichen an den vorhandenen Putz.
Ansichtsflächen: über 500 bis 1000 cm²
Menge: 25,000 St

**02.03.0230 Glasgittergewebe als Putzbewehrung, vollflächig**
Glasgittergewebe (Unterputzgewebe) vollflächig zum Überspannen rissgefährdeter Putzgrundflächen, als Flächenüberspannung und als Putzbewehrung in den Putz einbetten.
.
Überlappung im Stoßbereich: mind. 10 cm
Überlappung auf benachbarte Bauteile: mind. 20 cm
Menge: 50,000 m2

**02.03.0240 Anlegen eines Kellenschnittes**
STLB-Bau 2026-04 023
Trennschnitt zwischen Wand- und Deckenputz, an Innenwand, innen.
Menge: 100,000 m
Leistungsbereichkatalog: 023
Kostengruppe DIN 276 2018-12: 345

**02.03.0250 An-Abschlussprofil Innenputz Stahl verz D 10mm**
STLB-Bau 2026-04 023
An-/Abschluss im Innenputz mit Profil an Innenwand, innen, aus verzinktem Stahl, für Putzdicke 10 mm.
Menge: 735,000 m
Leistungsbereichkatalog: 023
Kostengruppe DIN 276 2018-12: 345

**02.03.0260 Kantenprofil Innenputz Stahl verz D 10mm**
STLB-Bau 2026-04 023
Kante im Innenputz mit Kantenprofil an Innenwand, innen, aus verzinktem Stahl, für Putzdicke 10 mm.
Menge: 450,000 m
Leistungsbereichkatalog: 023
Kostengruppe DIN 276 2018-12: 345

**02.03.0270 Trennschnitt**
STLB-Bau 2026-04 023
Trennschnitt zwischen Putz und angrenzenden Bauteilen, an Innenwand, innen.
Menge: 200,000 m
Leistungsbereichkatalog: 023
Kostengruppe DIN 276 2018-12: 345

**02.03.0280 Entfernen von Altputz**
Entfernen von Atputz mechanisch mit leichtem Gerät
vollständig bis zum Putzgrund und Freilegen mürber
Mörtelfugen bis ca. 20 mm Tiefe.
Putzstärke: 20-30 mm
in Kleinflächen bis 1m.²

Einschließlich Schuttentsorgung und Deponiegebühren.

Ausführung: 4. OG - EG

Ausführung nur aus gesonderter Anordnung durch den AG
Menge: 200,000 m2

### Bereich 03 Stundenlohnarbeiten

#### Abschnitt 03.01 Stundenlohnarbeiten

**03.01.0010 Arbeiter/-in sämtliche Kosten/Zuschläge**
*** Bezugsbeschreibung
STLB-Bau 2023-04 091
Stundenlohnarbeiten durch Arbeiter/-in
der Verrechnungssatz für die jeweilige Arbeitskraft umfasst sämtliche Aufwendungen wie Lohn- und Gehaltskosten, Lohn- und Gehaltsnebenkosten, Zuschläge, lohngebundene und lohnabhängige Kosten, sonstige Sozialkosten, Gemeinkosten, Wagnis und Gewinn.
Menge: 20,000 h
Leistungsbereichkatalog: 091
DIN276_08: 399

**03.01.0020 Bauhelfer/-in sämtliche Kosten/Zuschläge**
*** wie Position 03.01.0010
Stundenlohnarbeiten durch Bauhelfer/-in
Menge: 20,000 h
DIN276_08: 399
